# Micropilote con armadura de perfil tubular de acero "GEONOVATEK", hincado hidráulicamente, para recalce de cimentación

- Propiedad del archivo: CYPE INGENIEROS, S.A.
- Formato: FIEBDC-3/2002
- Divisa: EUR
- Costes indirectos: 3.00 %
- IVA: 21.00 %

## C Cimentaciones

### CZ Recalces

#### CZM Micropilotaje en cimiento

**CZM035** Ud Micropilote con armadura de perfil tubular de acero "GEONOVATEK", hincado hidráulicamente, para recalce de cimentación.
Micropilote MP60 "GEONOVATEK", de hasta 10 m de longitud, formado por perfil tubular con rosca, de acero UNE-EN 10025 S355JR, de 62 mm de diámetro exterior y 10 mm de espesor, hincado hidráulicamente a presión continua hasta rechazo (25 t de presión máxima de hinca y 18 t de carga de trabajo), con mortero especial de anclaje, para la unión del hormigón de la cimentación existente al perfil de acero, para recalce y nivelación de la cimentación.
Criterio de valoración económica: El precio no incluye el desplazamiento a la obra del personal especializado ni el traslado del equipo entre diferentes emplazamientos dentro de la misma obra.
Incluye: Limpieza y preparación del entorno afectado. Replanteo. Perforación de la cimentación existente y del terreno. Hincado del micropilote a presión continua. Unión a la cimentación existente. Limpieza y recogida de restos. Carga a camión o contenedor de los restos.
Criterio de medición de proyecto: Número de unidades previstas, según documentación gráfica de Proyecto.
Criterio de medición de obra: Se medirá el número de unidades realmente ejecutadas según especificaciones de Proyecto.

| Código | Ud | Descripción | Rendimiento | Precio | Importe |
|---|---|---|---|---|---|
| mt07geo040d | Ud | Micropilote MP60 "GEONOVATEK", de hasta 10 m de longitud, formado por perfil tubular con rosca, de acero UNE-EN 10025 S355JR, de 62 mm de diámetro exterior y 10 mm de espesor, hincado hidráulicamente a presión continua hasta rechazo (25 t de presión máxima de hinca y 18 t de carga de trabajo), con mortero especial de anclaje, para la unión del hormigón de la cimentación existente al perfil de acero, para recalce y nivelación de la cimentación. Longitud medida desde la base de la perforación hasta el extremo inferior del micropilote. (material) | 1.000 | 1125.00 | 1125.00 |
| mo042 | h | Oficial 1ª estructurista. (mano de obra) | 1.902 | 23.03 | 43.80 |
| mo089 | h | Ayudante estructurista. (mano de obra) | 1.902 | 21.86 | 41.58 |
| % | % | Costes directos complementarios | 2 % | 1210.38 | 24.21 |
|  |  | Costes directos |  |  | 1234.59 |
