# Suplemento por incremento de longitud de micropilote con armadura de perfil tubular de acero "GEONOVATEK", hincado hidráulicamente

- Propiedad del archivo: CYPE Ingenieros S.A.
- Formato: FIEBDC-3/2016
- Programa: Generador de precios de la construcción. CYPE Ingenieros, S.A.
- Fecha: 22/10/2024
- Divisa: EUR
- Costes indirectos: 3 %
- IVA: 21 %

## C Cimentaciones

### CZ Recalces

#### CZM Micropilotaje en cimiento

**CZM036** Ud Suplemento por incremento de longitud de micropilote con armadura de perfil tubular de acero "GEONOVATEK", hincado hidráulicamente.
Suplemento por incremento de 1 m de longitud de micropilote con armadura de perfil tubular de acero "GEONOVATEK", hincado hidráulicamente.
Incluye: Replanteo. Hincado del perfil tubular.
Criterio de medición de proyecto: Número de unidades previstas, según documentación gráfica de Proyecto.
Criterio de medición de obra: Se medirá el número de unidades realmente ejecutadas según especificaciones de Proyecto.

| Código | Ud | Descripción | Rendimiento | Precio | Importe |
|---|---|---|---|---|---|
| mt07geo045a | m | Perfil tubular con rosca, de acero UNE-EN 10025 S355JR, de 62 mm de diámetro exterior y 10 mm de espesor, hincado hidráulicamente. (material) | 1 | 52.68 | 52.680 |
| mo042 | h | Oficial 1ª estructurista. (mano de obra) | 0.248 | 23.03 | 5.711 |
| mo089 | h | Ayudante estructurista. (mano de obra) | 0.248 | 21.86 | 5.421 |
| % | % | Costes directos complementarios | 2 % | 63.812 | 1.276 |
|  |  | Costes directos |  |  | 65.088 |

Residuos:
- excavación: ruo170504 Tierra y piedras distintas de las especificadas en el código 17 05 03. (componente de residuo); rendimiento 6.038 kg; Código LER 17 05 04; Masa del elemento 1 kg; Volumen 0.000625 m3
